# (VF) Deckenerneuerung zwischen AS Plaidt & AK KO
Angebotsaufforderung (GAEB 90, DA83)
Vergabenummer: 26-4-25-2095
DV-Nummer: 26-4-25-
Eröffnung: 20.05.26 10:00
Ende der Zuschlagsfrist: 19.06.26
Währung: EUR
Auftraggeber: Autobahn GmbH des Bundes

## (VF) Deckenerneuerung zw.AS Plaidt und A
Datum: 25.03.26

### Abschnitt 00 VERKEHRSSICHERUNG

#### Unterabschnitt 00.00 Verkehrssicherung Arbeitsstelle

**00.00.0001 Verkehrssich. läng. Dauer aufbauen Arbeitsstelle*VZ-Plan des AG auß. Kraft setzen**
StL-Nr. 22110510511209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase 'Vorphase (gemäß VZP-Nr.: 05)
'
Menge: 1,000 Psch
Zuordnung: 105

**00.00.0002 Verkehrssich. läng. Dauer vorhalten**
StL-Nr. 22110511099
Verkehrssicherung längerer Dauer vorhalten, warten, instand setzen und betreiben. Vorübergehende Verkehrssicherungsmaßnahmen durchführen. Die Kontrolle der Verkehrssicherung wird gesondert vergütet.
Verkehrssicherung der OZ '00.00.0001 '
Für Verkehrsführungsphase 'Vorphase (gemäß VZP-Nr.: 05)
'
Menge: 13,000 d
Zuordnung: 105

**00.00.0003 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Vorphase (gemäß
VZP-Nr.: 05) '
Umbauen nach Verkehrsführungsphase 'BA1 (gemäß VZP-Nr.:
06) '
Vorhandene Verkehrsschilder nach Unterlagen des AG außer Kraft und wieder in Kraft setzen.
Menge: 1,000 Psch
Zuordnung: 105

**00.00.0004 Verkehrssich. läng. Dauer vorhalten**
StL-Nr. 22110511099
Verkehrssicherung längerer Dauer vorhalten, warten, instand setzen und betreiben. Vorübergehende Verkehrssicherungsmaßnahmen durchführen. Die Kontrolle der Verkehrssicherung wird gesondert vergütet.
Verkehrssicherung der OZ '00.00.0003 '
Für Verkehrsführungsphase 'BA1 (gemäß VZP-Nr.: 06) '
Menge: 29,000 d
Zuordnung: 105

**00.00.0005 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'BA1 (gemäß VZP-Nr.:
06) '
Umbauen nach Verkehrsführungsphase 'BA2 (gemäß VZP-Nr.:
07) '
Vorhandene Verkehrsschilder nach Unterlagen des AG außer Kraft und wieder in Kraft setzen.
Menge: 1,000 Psch
Zuordnung: 105

**00.00.0006 Verkehrssich. läng. Dauer vorhalten**
StL-Nr. 22110511099
Verkehrssicherung längerer Dauer vorhalten, warten, instand setzen und betreiben. Vorübergehende Verkehrssicherungsmaßnahmen durchführen. Die Kontrolle der Verkehrssicherung wird gesondert vergütet.
Verkehrssicherung der OZ '00.00.0005 '
Für Verkehrsführungsphase 'BA2 (gemäß VZP-Nr.: 07) '
Menge: 30,000 d
Zuordnung: 105

**00.00.0007 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'BA2 (gemäß VZP-Nr.:
07) '
Umbauen nach Verkehrsführungsphase 'Rückbau (gemäß
VZP-Nr.: 08) '
Vorhandene Verkehrsschilder nach Unterlagen des AG außer Kraft und wieder in Kraft setzen.
Menge: 1,000 Psch
Zuordnung: 105

**00.00.0008 Verkehrssich. läng. Dauer vorhalten**
StL-Nr. 22110511099
Verkehrssicherung längerer Dauer vorhalten, warten, instand setzen und betreiben. Vorübergehende Verkehrssicherungsmaßnahmen durchführen. Die Kontrolle der Verkehrssicherung wird gesondert vergütet.
Verkehrssicherung der OZ '00.00.0007 '
Für Verkehrsführungsphase 'Rückbau (gemäß VZP-Nr.: 08)
'
Menge: 8,000 d
Zuordnung: 105

**00.00.0009 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'Rückbau (gemäß VZP-Nr.: 08)
'
Menge: 1,000 Psch
Zuordnung: 105

**00.00.0010 Verk.sich. kürzerer Dauer durchf.**
StL-Nr. 22110513500900000
Verkehrssicherung an Arbeitsstellen von kürzerer Dauer
betriebsfertig aufbauen, vorhalten, warten, instand
setzen, betreiben und abbauen. Vorübergehende Verkehrssicherungsmaßnahmen durchführen.
Für 'stationäre Arbeitsstelle zur
Herstellung und Rückbau von Nothaltebuchten
(Seitenstreifen).
Nach RSA-Regelplan D IV / 1r (siehe VZP-Nr. 03b).
Verkehrssicherung nach täglichem Arbeitsende sowie bis
Inbetriebnahme der Nothaltebuchten
gemäß beigefügtem Regelplan "Herstellung
Nothaltebuchten Seitenstreifen (rechts)" (VZP-Nr.: 03b)
umbauen.
Fahrbare Absperrtafel: Absperrtafeln müssen aus
betrieblichen Gründen mit einer Baugruppe
Sicherungsanhänger (BASA) ausgestattet werden.'
Menge: 6,000 St
- 3,000, Zuordnung: 105
- 3,000, Zuordnung: 105

**00.00.0011 Verk.sich. kürzerer Dauer durchf.**
StL-Nr. 22110513500900000
Verkehrssicherung an Arbeitsstellen von kürzerer Dauer
betriebsfertig aufbauen, vorhalten, warten, instand
setzen, betreiben und abbauen. Vorübergehende Verkehrssicherungsmaßnahmen durchführen.
Für 'stationäre Arbeitsstelle an
Mittelstreifenüberfahrten und Herstellung von
Nothaltebuchten im Mittelstreifen.
Nach RSA-Regelplan D IV / 1l (siehe VZP 04).
Verkehrssicherung nach täglichem Arbeitsende sowie bis
Inbetriebnahme und Schließung Mittelstreifenüberfahrt
gemäß beigefügtem Regelplan "Baubereich Mittelstreifen"
(VZP-Nr.: 04) umbauen.
Fahrbare Absperrtafel: Absperrtafeln müssen aus
betrieblichen Gründen mit einer Baugruppe
Sicherungsanhänger (BASA) ausgestattet werden. '
Menge: 6,000 St
Zuordnung: 105

**00.00.0012 Verkehrssich. läng. Dauer aufbauen Arbeitsstelle*VZ-Plan des AG auß. Kraft setzen**
StL-Nr. 22110510511209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase 'Rollsplitt (gemäß VZP-Nr.:
09) '
Menge: 1,000 Psch
Zuordnung: 105

**00.00.0013 Verkehrssich. läng. Dauer vorhalten**
StL-Nr. 22110511099
Verkehrssicherung längerer Dauer vorhalten, warten, instand setzen und betreiben. Vorübergehende Verkehrssicherungsmaßnahmen durchführen. Die Kontrolle der Verkehrssicherung wird gesondert vergütet.
Verkehrssicherung der OZ '00.00.0012 '
Für Verkehrsführungsphase 'Rollsplitt (gemäß VZP-Nr.:
09) '
Menge: 10,000 d
Zuordnung: 105

**00.00.0014 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'Rollsplitt (gemäß VZP-Nr.:09
) '
Menge: 1,000 Psch
Zuordnung: 105

**00.00.0015 Verkehrssich. läng. Dauer aufbauen Arbeitsstelle*VZ-Plan des AG auß. Kraft setzen**
StL-Nr. 22110510511209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase 'Herstellung Nothaltebucht
Seitenstreifen (gemäß VZP-Nr.: 3a) '
Menge: 1,000 Psch
Zuordnung: 105

**00.00.0016 Verkehrssich. läng. Dauer vorhalten**
StL-Nr. 22110511099
Verkehrssicherung längerer Dauer vorhalten, warten, instand setzen und betreiben. Vorübergehende Verkehrssicherungsmaßnahmen durchführen. Die Kontrolle der Verkehrssicherung wird gesondert vergütet.
Verkehrssicherung der OZ '00.00.0015 '
Für Verkehrsführungsphase 'Herstellung Nothaltebucht
Seitenstreifen (gemäß VZP-Nr.: 3a) '
Menge: 3,000 d
Zuordnung: 105

**00.00.0017 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'Herstellung Nothaltebucht
Seitenstreifen (gemäß VZP-Nr.: 3a) '
Menge: 1,000 Psch
Zuordnung: 105

*Hinweis*
Auf Anordnung des AG.

**00.00.0018 Verk.sich. kürzerer Dauer durchf.*stat. Arbeitsst. über 4 bis 8 Std.*bei Tageslicht**
StL-Nr. 22110513590102100
Verkehrssicherung an Arbeitsstellen von kürzerer Dauer
betriebsfertig aufbauen, vorhalten, warten, instand
setzen, betreiben und abbauen. Vorübergehende Verkehrssicherungsmaßnahmen durchführen.
Nach RSA, Regelplan 'D III / 1r'
Für stationäre Arbeitsstelle.
Gesamtdauer der Verkehrsführung über 4 Std. bis 8 Std.
Bei Tageslicht.
Menge: 1,000 St
Zuordnung: 105

### Abschnitt 01 MARKIERUNG

#### Unterabschnitt 01.00 Vorübergehende Markierung

**01.00.0001 Markierungsfläche trocknen**
StL-Nr. 221105312
Fläche für Markierung auf Anordnung des AG schonend
trocknen. Vorübergehende Verkehrssicherungsmaßnahmen
durchführen. Abgerechnet wird die zu markierende
Fläche. Bei Pfeil, Buchstabe, Ziffer, Verkehrsschild
und Piktogramm ergibt sich die Fläche aus dem kleinsten
umschriebenen Rechteck.
Menge: 4250,000 m2
Zuordnung: 105

**01.00.0002 Markierungsfläche reinigen**
StL-Nr. 22110531699
Fläche der Markierung reinigen.
Kehrgut aufnehmen und nach Wahl des AN verwerten.
Vorübergehende Verkehrssicherungsmaßnahmen durchführen.
Abgerechnet wird die zu markierende Fläche. Bei Pfeil,
Buchstabe, Ziffer, Verkehrsschild und Piktogramm ergibt
sich die Fläche aus dem kleinsten umschriebenen Rechteck.
Reinigung 'mit Saugkehrwagen. Nachweise über die
Entsorgung des Kehrguts führen und dem AG vorlegen.
AVV-Schlüssel 20 03 03. '
Menge: 4250,000 m2
Zuordnung: 105

**01.00.0003 Längsmarkierung Typ II herstellen*Breite 0,15 m Folie, profiliert*P 7 grobstr. Decke**
StL-Nr. 22110533292603199
Längsmarkierung Typ II einschl. evtl. Sperrflächenumrandung als vorübergehende Markierung herstellen, warten und instand setzen. Vormarkieren. Vorübergehende
Verkehrssicherungsmaßnahmen durchführen. Abgerechnet
wird der markierte Strich, bei Doppelstrichen zwei
Striche.
Markierung 'durchgehender Strich'
Strichbreite = 0,15 m.
Markierungssystem aus Folie, Gewebe- oder Kunststoffträger, als profiliertes System.
Verkehrsklasse = P 7.
Markierung auf grobstrukturierter Asphaltdeckschicht.
Markierung entfernen ' deckenschonend und
rückstandsfrei.
Markierungsabfall laden, befördern und der
vollständigen Entsorgung außerhalb der Baustelle nach
Wahl des AN führen. Nachweise führen und dem AG
vorlegen. AVV-Schlüssel 17 02 03'
Menge: 25000,000 m
Zuordnung: 105

**01.00.0004 Längsmarkierung Typ II herstellen Str/L 1zu2 Leitl.*Breite 0,15 m Folie, profiliert*P 7 grobstr. Decke**
StL-Nr. 22110533232603199
Längsmarkierung Typ II einschl. evtl. Sperrflächenumrandung als vorübergehende Markierung herstellen, warten und instand setzen. Vormarkieren. Vorübergehende
Verkehrssicherungsmaßnahmen durchführen. Abgerechnet
wird der markierte Strich, bei Doppelstrichen zwei
Striche.
Unterbrochen; Verhältnis Strich/Lücke 1 zu 2 als Leitlinie.
Strichbreite = 0,15 m.
Markierungssystem aus Folie, Gewebe- oder Kunststoffträger, als profiliertes System.
Verkehrsklasse = P 7.
Markierung auf grobstrukturierter Asphaltdeckschicht.
Markierung entfernen 'deckenschonend und
rückstandsfrei.
Markierungsabfall laden, befördern und der
vollständigen Entsorgung außerhalb der Baustelle nach
Wahl des AN führen. Nachweise führen und dem AG
vorlegen. AVV-Schlüssel 17 02 03'
Menge: 1650,000 m
Zuordnung: 105

**01.00.0005 Längsmarkierung Typ II herstellen Str/L 2zu1 Leitl.*Breite 0,15 m Folie, profiliert*P 7 grobstr. Decke**
StL-Nr. 22110533262603199
Längsmarkierung Typ II einschl. evtl. Sperrflächenumrandung als vorübergehende Markierung herstellen, warten und instand setzen. Vormarkieren. Vorübergehende
Verkehrssicherungsmaßnahmen durchführen. Abgerechnet
wird der markierte Strich, bei Doppelstrichen zwei
Striche.
Unterbrochen; Verhältnis Strich/Lücke 2 zu 1 als Leitlinie.
Strichbreite = 0,15 m.
Markierungssystem aus Folie, Gewebe- oder Kunststoffträger, als profiliertes System.
Verkehrsklasse = P 7.
Markierung auf grobstrukturierter Asphaltdeckschicht.
Markierung entfernen 'deckenschonend und
rückstandsfrei.
Markierungsabfall laden, befördern und der
vollständigen Entsorgung außerhalb der Baustelle nach
Wahl des AN führen. Nachweise führen und dem AG
vorlegen. AVV-Schlüssel 17 02 03'
Menge: 1000,000 m
Zuordnung: 105

**01.00.0006 Längsmarkierung Typ II herstellen*Breite 0,30 m Folie, profiliert*P 7 grobstr. Decke**
StL-Nr. 22110533294603199
Längsmarkierung Typ II einschl. evtl. Sperrflächenumrandung als vorübergehende Markierung herstellen, warten und instand setzen. Vormarkieren. Vorübergehende
Verkehrssicherungsmaßnahmen durchführen. Abgerechnet
wird der markierte Strich, bei Doppelstrichen zwei
Striche.
Markierung 'durchgehender Strich'
Strichbreite = 0,30 m.
Markierungssystem aus Folie, Gewebe- oder Kunststoffträger, als profiliertes System.
Verkehrsklasse = P 7.
Markierung auf grobstrukturierter Asphaltdeckschicht.
Markierung entfernen 'deckenschonend und
rückstandsfrei.
Markierungsabfall laden, befördern und der
vollständigen Entsorgung außerhalb der Baustelle nach
Wahl des AN führen. Nachweise führen und dem AG
vorlegen. AVV-Schlüssel 17 02 03 '
Menge: 200,000 m
Zuordnung: 105

**01.00.0007 Längsmarkierung Typ II herstellen Str/L 1zu1 Leitl.*Breite 0,30 m Folie, profiliert*P 7 grobstr. Decke**
StL-Nr. 22110533254603199
Längsmarkierung Typ II einschl. evtl. Sperrflächenumrandung als vorübergehende Markierung herstellen, warten und instand setzen. Vormarkieren. Vorübergehende
Verkehrssicherungsmaßnahmen durchführen. Abgerechnet
wird der markierte Strich, bei Doppelstrichen zwei
Striche.
Unterbrochen; Verhältnis Strich/Lücke 1 zu 1 als Leitlinie.
Strichbreite = 0,30 m.
Markierungssystem aus Folie, Gewebe- oder Kunststoffträger, als profiliertes System.
Verkehrsklasse = P 7.
Markierung auf grobstrukturierter Asphaltdeckschicht.
Markierung entfernen 'deckenschonend und
rückstandsfrei.
Markierungsabfall laden, befördern und der
vollständigen Entsorgung außerhalb der Baustelle nach
Wahl des AN führen. Nachweise führen und dem AG
vorlegen. AVV-Schlüssel 17 02 03'
Menge: 150,000 m
Zuordnung: 105

### Abschnitt 02 TRANSPORTABLE SCHUTZEINRICHTUNG

#### Unterabschnitt 02.00 Transportable Schutzeinrichtung

**02.00.0001 Transp.Schutzeinrichtung aufbauen*Aufhaltest. T3 Wirkungsber.maxW2**
StL-Nr. 221105605932900
Transportable Schutzeinrichtung einschl. systembedingter Formstücke (Dilatationsstöße, Passstücke, Kipplängenbegrenzungselemente) aufbauen und abbauen. Vorhalten, Kontrolle, Wartung und Instandsetzung werden gesondert vergütet. Vorübergehende Verkehrssicherungsmaßnahmen durchführen. Anfangs- und Endkonstruktionen
und Adapter werden gesondert vergütet. 70 v. H. des
Preises werden nach Aufbau, der Rest nach Abbau
vergütet.
Zwischen 'Arbeitsstelle und parallel fließendem Verkehr
(Einsatzbereich B) und entgegengesetzt gerichteten
Verkehrsströmen (Einsatzbereich D), in Teilmengen '
Aufhaltestufe mind. T 3.
Wirkungsbereich max. W 2 (W max. 0,80 m).
Maximale Baubreite '30 cm

Kipplängenbegrenzungselemente im Abstand von je 250 m
zur Anfangs- und Endkonstruktion der transportablen
Schutzeinrichtung

Für Vorphase, Bauphase 1 + 2 sowie Rückbauphase (gemäß
VZP-Nr.: 5,6,7 und 8) '
Menge: 10295,000 m
Zuordnung: 105

**02.00.0002 Transport. Schutzeinr. vorhalten wie Vorposition**
StL-Nr. 22110561001
Transportable Schutzeinrichtung vorhalten, warten und
instand setzen. Vorübergehende Verkehrssicherungsmaßnahmen durchführen. Die Kontrolle wird gesondert
vergütet.
Transportable Schutzeinrichtung wie in Vorposition beschrieben.
Menge: 511425,000 md
Zuordnung: 105

**02.00.0003 Transp.Schutzeinrichtung aufbauen*Aufhaltest. H1 Wirkungsber.maxW6**
StL-Nr. 221105605946900
Transportable Schutzeinrichtung einschl. systembedingter Formstücke (Dilatationsstöße, Passstücke, Kipplängenbegrenzungselemente) aufbauen und abbauen. Vorhalten, Kontrolle, Wartung und Instandsetzung werden gesondert vergütet. Vorübergehende Verkehrssicherungsmaßnahmen durchführen. Anfangs- und Endkonstruktionen
und Adapter werden gesondert vergütet. 70 v. H. des
Preises werden nach Aufbau, der Rest nach Abbau
vergütet.
Zwischen 'Arbeitsstelle und ankommendem Verkehr
(Einsatzbereich A) und entgegengesetzt gerichteten
Verkehrsströmen im Überleitungsbereich (Einsatzbereich
E), in Teilmengen'
Aufhaltestufe mind. H 1.
Wirkungsbereich max. W 6 (W max. 2,10 m).
Maximale Baubreite '50 cm

Für Vorphase, Bauphase 1 + 2 sowie Rückbauphase (gemäß
VZP-Nr.: 5,6,7 und 8)'
Menge: 1010,000 m
Zuordnung: 105

**02.00.0004 Transport. Schutzeinr. vorhalten wie Vorposition**
StL-Nr. 22110561001
Transportable Schutzeinrichtung vorhalten, warten und
instand setzen. Vorübergehende Verkehrssicherungsmaßnahmen durchführen. Die Kontrolle wird gesondert
vergütet.
Transportable Schutzeinrichtung wie in Vorposition beschrieben.
Menge: 39865,000 md
Zuordnung: 105

**02.00.0005 Adapter an vorh. FRS aufb. (Zul.)**
StL-Nr. 2211056409909
Adapter als mechanische kraftschlüssige Verbindung für
transportable Schutzeinrichtungen an vorhandenes Fahrzeug-Rückhaltesystem (FRS) aufbauen und abbauen.
Vergütet wird der Mehraufwand gegenüber der angegebenen
Position als Zulage. Vorhalten, Kontrolle, Wartung und
Instandsetzung werden gesondert vergütet. Vorübergehende Verkehrssicherungsmaßnahmen durchführen. 70 v.H. des
Preises werden nach Aufbau, der Rest nach Abbau
vergütet.
Adapter von transportabler Schutzeinrichtung der OZ
'02.00.0003 '
Adapter an 'vorhandenes Rückhaltesystem aus Stahl /
Beton '
Zulage zu OZ '02.00.0003, in Teilmengen

Für Vorphase, Bauphase 1 + 2 sowie Rückbauphase (gemäß
VZP-Nr.: 5,6,7 und 8) '
Menge: 2,000 St
Zuordnung: 105

**02.00.0006 Adapter vorhalten wie Vorposition**
StL-Nr. 22110564501
Adapter als mechanische kraftschlüssige Verbindung für
transportable Schutzeinrichtungen vorhalten, warten und
instand setzen. Vorübergehende Verkehrssicherungsmaßnahmen durchführen. Die Kontrolle wird gesondert
vergütet.
Adapter wie in Vorposition beschrieben.
Menge: 139,000 Std
Zuordnung: 105

**02.00.0007 Adapter an vorh. FRS aufb. (Zul.)**
StL-Nr. 2211056409909
Adapter als mechanische kraftschlüssige Verbindung für
transportable Schutzeinrichtungen an vorhandenes Fahrzeug-Rückhaltesystem (FRS) aufbauen und abbauen.
Vergütet wird der Mehraufwand gegenüber der angegebenen
Position als Zulage. Vorhalten, Kontrolle, Wartung und
Instandsetzung werden gesondert vergütet. Vorübergehende Verkehrssicherungsmaßnahmen durchführen. 70 v.H. des
Preises werden nach Aufbau, der Rest nach Abbau
vergütet.
Adapter von transportabler Schutzeinrichtung der OZ
'02.00.0001 '
Adapter an 'vorhandenes Rückhaltesystem aus Stahl /
Beton '
Zulage zu OZ '02.00.0001, in Teilmengen

Für Vorphase, Bauphase 1 + 2 sowie Rückbauphase (gemäß
VZP-Nr.: 5,6,7 und 8) '
Menge: 3,000 St
Zuordnung: 105

**02.00.0008 Adapter vorhalten wie Vorposition**
StL-Nr. 22110564501
Adapter als mechanische kraftschlüssige Verbindung für
transportable Schutzeinrichtungen vorhalten, warten und
instand setzen. Vorübergehende Verkehrssicherungsmaßnahmen durchführen. Die Kontrolle wird gesondert
vergütet.
Adapter wie in Vorposition beschrieben.
Menge: 219,000 Std
Zuordnung: 105

**02.00.0009 AEK f. transp. Schutzeinr. aufb.*Absenkung**
StL-Nr. 22110562591
Anfangs-/Endkonstruktion (AEK) für transportable
Schutzeinrichtung aufbauen und abbauen. Vorhalten, Kontrolle, Wartung und Instandsetzung werden gesondert
vergütet. Vorübergehende Verkehrssicherungsmaßnahmen
durchführen. 70 v. H. des Preises werden nach Aufbau,
der Rest nach Abbau vergütet.
AEK an OZ '02.00.0001, in Teilmengen, für Vorphase,
Bauphase 1 + 2 sowie Rückbauphase (gemäß VZP-Nr.: 5,6,7
und 8)'
Als Absenkung.
Menge: 9,000 St
Zuordnung: 105

**02.00.0010 AEK vorhalten wie Vorposition**
StL-Nr. 22110563001
Anfangs-/Endkonstruktion (AEK) für transportable
Schutzeinrichtung vorhalten, warten und instand setzen.
Vorübergehende Verkehrssicherungsmaßnahmen durchführen.
Die Kontrolle wird gesondert vergütet.
AEK wie in Vorposition beschrieben.
Menge: 228,000 Std
Zuordnung: 105

**02.00.0011 AEK f. transp. Schutzeinr. aufb.*Absenkung**
StL-Nr. 22110562591
Anfangs-/Endkonstruktion (AEK) für transportable
Schutzeinrichtung aufbauen und abbauen. Vorhalten, Kontrolle, Wartung und Instandsetzung werden gesondert
vergütet. Vorübergehende Verkehrssicherungsmaßnahmen
durchführen. 70 v. H. des Preises werden nach Aufbau,
der Rest nach Abbau vergütet.
AEK an OZ '02.00.0003, in Teilmengen, für Vorphase,
Bauphase 1 + 2 sowie Rückbauphase (gemäß VZP-Nr.: 5,6,7
und 8)'
Als Absenkung.
Menge: 4,000 St
Zuordnung: 105

**02.00.0012 AEK vorhalten wie Vorposition**
StL-Nr. 22110563001
Anfangs-/Endkonstruktion (AEK) für transportable
Schutzeinrichtung vorhalten, warten und instand setzen.
Vorübergehende Verkehrssicherungsmaßnahmen durchführen.
Die Kontrolle wird gesondert vergütet.
AEK wie in Vorposition beschrieben.
Menge: 168,000 Std
Zuordnung: 105

**02.00.0013 Adapter f.tr.Schutzeinr. aufb.(Zul)**
StL-Nr. 2211056359999
Adapter als mechanische kraftschlüssige Verbindung für
transportable Schutzeinrichtungen aufbauen und abbauen.
Vergütet wird der Mehraufwand gegenüber der angegebenen
Position als Zulage. Vorhalten, Kontrolle, Wartung und
Instandsetzung werden gesondert vergütet. Vorübergehende Verkehrssicherungsmaßnahmen durchführen. 70 v. H.
des Preises werden nach Aufbau, der Rest nach Abbau
vergütet.
Adapter von OZ '02.00.0001'
Adapter an OZ '02.00.0003 '
Zulage zu OZ '02.00.0001, in Teilmengen

Für Vorphase, Bauphase 1 + 2 sowie Rückbauphase (gemäß
VZP-Nr.: 5,6,7 und 8'
Menge: 5,000 St
Zuordnung: 105

**02.00.0014 Adapter vorhalten wie Vorposition**
StL-Nr. 22110564501
Adapter als mechanische kraftschlüssige Verbindung für
transportable Schutzeinrichtungen vorhalten, warten und
instand setzen. Vorübergehende Verkehrssicherungsmaßnahmen durchführen. Die Kontrolle wird gesondert
vergütet.
Adapter wie in Vorposition beschrieben.
Menge: 198,000 Std
Zuordnung: 105

*Hinweis*
Transportable Schutzeinrichtung für die Absicherung der
mobilen Stauwarnanlage im Seitenbereich.

**02.00.0015 Transp.Schutzeinrichtung aufbauen*Aufhaltest. T3 Wirkungsber.maxW2**
StL-Nr. 221105605932900
Transportable Schutzeinrichtung einschl. systembedingter Formstücke (Dilatationsstöße, Passstücke, Kipplängenbegrenzungselemente) aufbauen und abbauen. Vorhalten, Kontrolle, Wartung und Instandsetzung werden gesondert vergütet. Vorübergehende Verkehrssicherungsmaßnahmen durchführen. Anfangs- und Endkonstruktionen
und Adapter werden gesondert vergütet. 70 v. H. des
Preises werden nach Aufbau, der Rest nach Abbau
vergütet.
Zwischen 'fließendem Verkehr und der mSWA im
Seitenbereich.'
Aufhaltestufe mind. T 3.
Wirkungsbereich max. W 2 (W max. 0,80 m).
Maximale Baubreite '30 cm

Kipplängenbegrenzungselemente im Abstand von je 250 m
zur Anfangs- und Endkonstruktion der transportablen
Schutzeinrichtung

Für den gesamten Zeitraum der Baumaßnahme.'
Menge: 1200,000 m
Zuordnung: 105

**02.00.0016 Transport. Schutzeinr. vorhalten wie Vorposition**
StL-Nr. 22110561001
Transportable Schutzeinrichtung vorhalten, warten und
instand setzen. Vorübergehende Verkehrssicherungsmaßnahmen durchführen. Die Kontrolle wird gesondert
vergütet.
Transportable Schutzeinrichtung wie in Vorposition beschrieben.
Menge: 115200,000 md
Zuordnung: 105

**02.00.0017 AEK f. transp. Schutzeinr. aufb.*Absenkung**
StL-Nr. 22110562591
Anfangs-/Endkonstruktion (AEK) für transportable
Schutzeinrichtung aufbauen und abbauen. Vorhalten, Kontrolle, Wartung und Instandsetzung werden gesondert
vergütet. Vorübergehende Verkehrssicherungsmaßnahmen
durchführen. 70 v. H. des Preises werden nach Aufbau,
der Rest nach Abbau vergütet.
AEK an OZ '02.00.0001, in Teilmengen, für Vorphase,
Bauphase 1 + 2 sowie Rückbauphase (gemäß VZP-Nr.: 5,6,7
und 8)'
Als Absenkung.
Menge: 12,000 St
Zuordnung: 105

**02.00.0018 AEK vorhalten wie Vorposition**
StL-Nr. 22110563001
Anfangs-/Endkonstruktion (AEK) für transportable
Schutzeinrichtung vorhalten, warten und instand setzen.
Vorübergehende Verkehrssicherungsmaßnahmen durchführen.
Die Kontrolle wird gesondert vergütet.
AEK wie in Vorposition beschrieben.
Menge: 1152,000 Std
Zuordnung: 105

#### Unterabschnitt 02.01 Anpralldämpfer

**02.01.0001 Temporären Anpralldämpfer aufbauen**
StL-Nr. 22110566099
Temporären Anpralldämpfer aufbauen und abbauen. Aufstellung auf vorhandener befestigter Fläche nach Unterlagen des AG. Vorhalten, Kontrolle, Wartung und In-
standsetzung werden gesondert vergütet. Vorübergehende
Verkehrssicherungsmaßnahmen durchführen. 70 v. H. des
Preises werden nach Aufbau, der Rest nach Abbau
vergütet.
Temporärer Anpralldämpfer an OZ '02.00.0001

Für BA 1 und BA 2 (gemäß VZP-Nr.: 6 und 7) '
Menge: 5,000 St
Zuordnung: 105

**02.01.0002 Temporären Anpralldämpfer vorhalten wie Vorposition**
StL-Nr. 22110566501
Temporären Anpralldämpfer vorhalten, warten und instand
setzen. Vorübergehende Verkehrssicherungsmaßnahmen
durchführen. Die Kontrolle wird gesondert vergütet.
Temporärer Anpralldämpfer wie in Vorposition beschrieben.
Menge: 148,000 Std
Zuordnung: 105

**02.01.0003 Adapter f.tr.Schutzeinr. aufb.(Zul)**
StL-Nr. 2211056359999
Adapter als mechanische kraftschlüssige Verbindung für
transportable Schutzeinrichtungen aufbauen und abbauen.
Vergütet wird der Mehraufwand gegenüber der angegebenen
Position als Zulage. Vorhalten, Kontrolle, Wartung und
Instandsetzung werden gesondert vergütet. Vorübergehende Verkehrssicherungsmaßnahmen durchführen. 70 v. H.
des Preises werden nach Aufbau, der Rest nach Abbau
vergütet.
Adapter von OZ '02.00.0001'
Adapter an OZ '02.01.0001'
Zulage zu OZ '02.01.0001, in Teilmengen

Für BA1 und BA2 (gemäß VZP-Nr.: 6 und 7) '
Menge: 5,000 St
Zuordnung: 105

**02.01.0004 Adapter vorhalten wie Vorposition**
StL-Nr. 22110564501
Adapter als mechanische kraftschlüssige Verbindung für
transportable Schutzeinrichtungen vorhalten, warten und
instand setzen. Vorübergehende Verkehrssicherungsmaßnahmen durchführen. Die Kontrolle wird gesondert
vergütet.
Adapter wie in Vorposition beschrieben.
Menge: 148,000 Std
Zuordnung: 105

**02.01.0005 Temporären Anpralldämpfer aufbauen**
StL-Nr. 22110566099
Temporären Anpralldämpfer aufbauen und abbauen. Aufstellung auf vorhandener befestigter Fläche nach Unterlagen des AG. Vorhalten, Kontrolle, Wartung und In-
standsetzung werden gesondert vergütet. Vorübergehende
Verkehrssicherungsmaßnahmen durchführen. 70 v. H. des
Preises werden nach Aufbau, der Rest nach Abbau
vergütet.
Temporärer Anpralldämpfer an OZ '02.00.0003

Für Bauphase 1 + 2 (gemäß VZP-Nr.: 6 und 7) '
Menge: 6,000 St
Zuordnung: 105

**02.01.0006 Temporären Anpralldämpfer vorhalten wie Vorposition**
StL-Nr. 22110566501
Temporären Anpralldämpfer vorhalten, warten und instand
setzen. Vorübergehende Verkehrssicherungsmaßnahmen
durchführen. Die Kontrolle wird gesondert vergütet.
Temporärer Anpralldämpfer wie in Vorposition beschrieben.
Menge: 177,000 Std
Zuordnung: 105

**02.01.0007 Adapter f.tr.Schutzeinr. aufb.(Zul)**
StL-Nr. 2211056359999
Adapter als mechanische kraftschlüssige Verbindung für
transportable Schutzeinrichtungen aufbauen und abbauen.
Vergütet wird der Mehraufwand gegenüber der angegebenen
Position als Zulage. Vorhalten, Kontrolle, Wartung und
Instandsetzung werden gesondert vergütet. Vorübergehende Verkehrssicherungsmaßnahmen durchführen. 70 v. H.
des Preises werden nach Aufbau, der Rest nach Abbau
vergütet.
Adapter von OZ '02.00.0003'
Adapter an OZ '02.01.0005 '
Zulage zu OZ '02.01.0005, in Teilmengen

Für Bauphase 1 + 2 (gemäß VZP-Nr.: 6 und 7) '
Menge: 6,000 St
Zuordnung: 105

**02.01.0008 Adapter vorhalten wie Vorposition**
StL-Nr. 22110564501
Adapter als mechanische kraftschlüssige Verbindung für
transportable Schutzeinrichtungen vorhalten, warten und
instand setzen. Vorübergehende Verkehrssicherungsmaßnahmen durchführen. Die Kontrolle wird gesondert
vergütet.
Adapter wie in Vorposition beschrieben.
Menge: 177,000 Std
Zuordnung: 105

#### Unterabschnitt 02.02 Notöffnung in TSE

**02.02.0001 Notöffnung in transp. SE montieren**
Notöffnung in der transportablen Schutzeinrichtung
T3/W2 zur Fahrtrichtungstrennung gemäß ZTV-SA 97
kraftschlüssig montieren und beseitigen.
Vorhaltung und Wartung werden gesondert vergütet.
Vorübergehende Sicherungsmaßnahmen durchführen. 70 v.H.
des Preises werden nach Aufstellung vergütet, der Rest
nach Beseitigen. Abrechnung erfolgt nach der
tatsächlich eingebauten Anzahl.

Für Bauphase xx (gemäß VZP-Nr.: xxxxxxxx).
Menge: 5,000 St

**02.02.0002 Notöffnung in transp. SE warten**
Notöffnungen in transportablen Schutzeinrichtungen
zwischen entgegengesetzten Verkehrsströmen (T3/W2)
gemäß ZTV-SA 97 warten und instandsetzen. Vorhaltung
wird gesondert vergütet.
Vorübergehende Sicherungsmaßnahmen durchführen.
Wartung aller starren und beweglichen Bauteile.
Die Wartung ist nach Inbetriebnahme der Verkehrsführung
im Zyklus von 30 Tagen in Abstimmung mit der
Autobahnmeisterei  durchzuführen.
Die Wartung ist schriftlich zu dokumentieren. Das
Personal soll mindestens im Besitz "SPMF Baustein 1"
oder gleichwertig sein.
Nachweis ist vorzulegen.
Verkehrssicherung nach Regelplänen gemäß RSA-21 und
Spezifikation des Landes Hessen.
Abrechnung erfolgt in Stück pro Tag.

Für Bauphase xx (gemäß VZP-Nr: xxxxxxxxxxxxxxxxx).
Menge: 400,000 Std

**02.02.0003 Notöffnung in transp. SE vorhalten**
Notöffnungen in transportablen Schutzeinrichtungen
zwischen entgegengesetzten Verkehrsströmen (T3/W2)
gemäß ZTV-SA 97 vorhalten. Beschädigte Elemente und
Bauteile austauschen.
Austausch schriftlich und mit Foto dokumentieren.
Wartung wird gesondert vergütet.
Abrechnung erfolgt in Stück pro Tag.

Für Bauphase xx (gemäß VZP-Nr.: xxxxxxxx).
Menge: 400,000 Std

**02.02.0004 Notöffnung in transp. SE schließen**
Notöffnungen in transportablen Schutzeinrichtungen
zwischen entgegengesetzten Verkehrsströmen (T3/W2)
gemäß ZTV-SA 97 nach dem Öffnen durch Dritte wieder
ordnungsgemäß schließen.
Spätestens eine Stunde nach Benachrichtigung ist mit
der Schließung der Notöffnung zu beginnen.
Vorübergehende Sicherungsmaßnahmen durchführen.

Für Bauphase xx (gemäß VZP-Nr.: xxxxxxxx).
Menge: 10,000 St

### Abschnitt 03 AUFBAULICHTANLAGE

#### Unterabschnitt 03.00 Aufbaulichtanlage

*Hinweis*
Zusätzliche Aufbaulichtanlage, die nicht in den
VF-Plänen enthalten ist, bestehend aus je 10
Einzellampen. Es sind nur BaSt-geprüfte
Aufbaulichtanlagen gemäß TL-Warnleuchten (neueste
Fassung) zu verwenden.

**03.00.0001 Aufbaulichtanlage aufb. und abb.**
StL-Nr. 221105425
Aufbaulichtanlage nach Unterlagen des AG betriebsfertig
aufbauen und abbauen. Vorhalten, Kontrolle, Wartung,
Instandsetzung und Betreiben werden gesondert vergütet.
Vorübergehende Verkehrssicherungsmaßnahmen durchführen.
70 v. H. des Preises werden nach betriebsfertigem Aufbau, der Rest nach Abbau vergütet.
Menge: 2,000 St
Zuordnung: 105

**03.00.0002 Aufbaulichtanlage vorhalten wie Vorposition**
StL-Nr. 22110543001
Aufbaulichtanlage vorhalten, warten, instand setzen und
betreiben. Vorübergehende Verkehrssicherungsmaßnahmen
durchführen. Die Kontrolle wird gesondert vergütet.
Aufbaulichtanlage wie in Vorposition beschrieben.
Menge: 160,000 Std
Zuordnung: 105

### Abschnitt 04 LED-TAFEL

#### Unterabschnitt 04.00 Wechselzeichengeber

**04.00.0001 Projektabwicklung/Koordination**
Abstimmung und terminliche Koordination mit dem AG und
den fachlich Beteiligten während der gesamten Maßnahme.
Menge: 1,000 Psch

**04.00.0002 Standortbegehungen**
Teilnahme an Ortsbegehungen zur Abstimmung der
Standorte.
Menge: 1,000 Psch

**04.00.0003 WZG Seitenrand/Baufeld aufstellen**
Kombinierter Wechselzeichengeber (WZG) in
LED-Ausführung mit Wechselschaltung inkl.
Aufstellvorrichtung und Fundament aufstellen und
beseitigen.
Aufstellvorrichtung nach statischen Erfordernissen.
Gründung/Fundamente nach statischen Erfordernissen
einschl. erforderlicher Erdarbeiten ausführen.
Fundament und autarke Energieversorgung, einschl.
Ansteuerung des WZG. Stromanschluss kann bauseits nicht
zur Verfügung gestellt werden.
70 v.H. des Preises werden nach Aufstellen, der Rest
nach Beseitigung vergütet.
Anzeigeinhalte nach Unterlagen des AG, Anlage 0.1.
Pfeile, Symbole, Schrift in Reflexfolienklasse RA2,
Aufbau A.
Grund in Reflexfolienklasse RA2, Aufbau A.
Größe Schild: ca. 1000 mm x 1000 mm / HxB
Ronde: Größe 3 (750 mm)
Pixel Pitsch: 20 mm
Vollmatrix
Werte gemäß EN 12966; C2 L3 R3 B6
Ansteuerung der WZG über GPRS/UMTS
Menge: 6,000 St

**04.00.0004 Wechselzeichengeber vorhalten**
Wechselzeichengeber vorhalten, betreiben und warten.
Vorübergehende Sicherungsmaßnahmen durchführen.
Anzeigeinhalte nach Unterlagen des AG, Anlage 0.1.
Größe Schild: ca. 1000 mm x 1000 mm / HxB
Ronde: Größe 3 (750 mm)
Pixel Pitsch: 20 mm
Vollmatrix
Werte gemäß EN 12966; C2 L3 R3 B6
Abgerechnet wird in Stück pro Tag
Menge: 177,000 Std

**04.00.0005 Beobachter- und Schaltzugang**
Beobachter- und Schaltzugang im Web-Client zur
Funktionskontrolle und Abruf von Statusinformationen
der Wechselzeichengeber sowie zur Schaltung durch die
Verkehrszentrale Deutschland.
Bereitstellung von 3 Zugängen für Bedienung im
Kontrollraum (sofern für die Bedienoberfläche nur eine
begrenzte Anzahl an Nutzern zulässig ist).
Ausführung von Webanwendung als https-Seite. Passwort
gemäß Vorgaben der BSI-IT Sicherheit.
Beobachter- und Schaltzugang während der gesamten
Baumaßnahme vorhalten.
Der Zugang muss über jeden internetfähigen Computer
möglich sein.
Menge: 1,000 Psch

### Abschnitt 05 BAUINFOTAFEL

#### Unterabschnitt 05.00 Bauinfotafel

**05.00.0001 Baustelleninformationsschild aufst.**
Verkehrsschild aufstellen und beseitigen.
Aufstellvorrichtung nach stat. Erfordernissen.
Vorübergehende Sicherungsmaßnahmen durchführen. 70 v.H.
des Preises werden nach Aufstellen, der Rest nach
Beseitigen vergütet.
Verkehrsschild 'über 12 m2
(Baustelleninformationsschild).'
Retroreflektierend mit Folie 'RA2 Aufbau B.'
Aufstellvorrichtung nach Wahl des AN aufstellen.
Menge: 2,000 St
Zuordnung: 105

**05.00.0002 Verkehrsschild vorhalten wie Vorpos**
Verkehrsschild vorhalten, warten und instand setzen.
Vorübergehende Verkehrssicherungsmaßnahmen durchführen
Die Kontrolle wird gesondert vergütet.
Verkehrsschild wie in Vorposition beschrieben
Menge: 192,000 Std

### Abschnitt 06 MOBILE STAUWARNANLAGE

#### Unterabschnitt 06.00 Mobile Stauwarnanlage

*Hinweis*
Die vollständige Stauwarnanlage muss mind. 3 Tage vor
Beginn der Arbeiten zur Einrichtung der VF aufgestellt
u. funktionsfähig sein. Sie darf erst wieder entfernt
werden, wenn die VF vollständig abgebaut ist. Die
Arbeiten sind in verkehrsarmen Zeiten durchzuführen.

**06.00.0001 Zentraleinheit für mSWA einrichten man.Sch.mögl.b.2*Beob.ein. einr. Schaltzug. einr.**
StL-Nr. 2211057451101
Zentraleinheit für Überwachung und Steuerung der mobilen Stauwarnanlage beim AN einrichten, programmieren
und in Betrieb nehmen. Zentraleinheit = "kritische Infrastruktur" gemäß Definition des Bundesamtes für Si-
cherheit in der Informationstechnik (BSI)) als abgesichertes, verschlüsseltes und webbasiertes System für
alle Komponenten der Anlage auf Basis der aktuellen Re-
gelungen zur Informationstechnologiesicherheit und zum
Datenschutz. Vorhalten, Warten, Instandsetzung, Betreiben und außer Betrieb nehmen werden gesondert vergütet.
Zentraleinheit für automatisches Anlagenmanagement.
Technische Anforderungen an Zentraleinheit nach Unterlagen des AG. Zugehörige Ausführungsunterlagen erstellen.
Mit manueller Schaltungsmöglichkeit. Anforderungen nach
Unterlagen des AG. Festgelegte Schaltprogramme für manuelle Schaltung programmieren, bis zwei Stück. Schalprogramme nach Unterlagen des AG. Manuelle Schaltungen
werden gesondert vergütet.
Beobachtungseinheit nach Unterlagen des AG im Zuge der
Einrichtung der Zentraleinheit einrichten. Beobachterzugänge zur Verfügung stellen.
Schaltzugang zur Schaltung vorprogrammierter und in der
Anlage hinterlegter Anzeigen für den AG bzw. Dritte im
Zuge der Einrichtung der Zentraleinheit einrichten und
zur Verfügung stellen, bis zwei Stück. Einschließlich
webbasierter Einweisung des Bedienpersonals. Anforderungen nach Unterlagen des AG.
Menge: 1,000 Psch
Zuordnung: 105

**06.00.0002 Zentraleinheit für mSWA vorhalten wie Vorposition*Dokumentation**
StL-Nr. 22110575011
Zentraleinheit der mobilen Stauwarnanlage vorhalten,
warten, instand setzen und betreiben. Mit Einrichtung
und Vorhaltung eines 24h-Bereitschaftsdienstes/sieben
Tage pro Woche für Überwachung, Störungsbeseitigung und
Schaltungen. Manuelle Schaltungen werden gesondert vergütet.
Zentraleinheit wie in Vorposition beschrieben.
Dokumentation über den Betrieb der Anlage nach Unterlagen des AG.
Menge: 96,000 d
Zuordnung: 105

**06.00.0003 Zentraleinheit außer Betrieb nehmen wie Vorposition**
StL-Nr. 22110576001
Zentraleinheit außer Betrieb nehmen.
Zentraleinheit wie in Vorposition beschrieben.
Menge: 1,000 Psch
Zuordnung: 105

**06.00.0004 Anzeigeeinheit für AQ aufbauen Tafel 1600x1280mm*vollbest. Kl. C2 Typ WL7, synchr.*re. Fahrb.rand Höhe 1,50 m*m. Aufstellvorr. Geländeverhältn.**
StL-Nr. 22110570511111101
Anzeigeeinheit für Anzeigequerschnitt (AQ) aufbauen und
in Betrieb nehmen. Anzeigeeinheit programmieren. Vorhalten, Warten, Instandsetzung, Betreiben und Abbauen
werden gesondert vergütet. Vorübergehende Verkehrssicherungsmaßnahmen durchführen. Technische Anforderungen
an Anzeigeeinheit, Baugrundverhältnisse und Energieversorgung nach Unterlagen des AG.
Anzeigeeinheit bestehend aus einer Anzeigetafel ca.
1600 x 1280 mm.
Anzeigetafel mit LED-Anzeige, vollbestückt, LED-Abstand
20 mm, frei programmierbar (Klasse C2 gemäß M TI).
Mit zwei Vorwarnblinkleuchten je Anzeigetafel, Typ WL
7, synchron blinkend.
Standort am rechten Fahrbahnrand. Seitenstreifen vorhanden.
Aufstellhöhe über der Verkehrsfläche = 1,50 m. Aufstellhöhe gemessen von Unterkante der Anzeigetafel.
Mit Aufstellvorrichtung nach statischen und konstruktiven Erfordernissen nach Wahl des AN.
Geländeverhältnisse nach Unterlagen des AG. Erforderliche Erdarbeiten ausführen. Anfallenden Aushub seitlich
lagern. Fehlende Baustoffe liefern.
Menge: 6,000 St
Zuordnung: 105

**06.00.0005 Anzeigeeinheit für AQ vorhalten wie Vorposition**
StL-Nr. 22110571001
Anzeigeeinheit für Anzeigequerschnitt (AQ) vorhalten,
warten, instand setzen und betreiben. Vorübergehende
Verkehrssicherungsmaßnahmen durchführen.
Anzeigeeinheit wie in Vorposition beschrieben.
Menge: 576,000 Std
Zuordnung: 105

**06.00.0006 Anzeigeeinheit für AQ abbauen wie Vorposition**
StL-Nr. 22110572001
Anzeigeeinheit von Anzeigequerschnitt (AQ) außer Be-
trieb nehmen und abbauen. Vorübergehende Verkehrssicherungsmaßnahmen durchführen. Aufstellfläche entsprechend
dem ursprünglichen Zustand wiederherstellen. Erforderliche Erdarbeiten ausführen. Überschüssige Baustoffe
von der Baustelle entfernen und nach Wahl des AN verwerten.
Anzeigeeinheit wie in Vorposition beschrieben.
Menge: 6,000 St
Zuordnung: 105

**06.00.0007 Anzeigeeinheit für AQ aufbauen Tafel 1600x1280mm*vollbest. Kl. C2 Typ WL7, synchr.*im Mittelstr. Höhe 1,50 m*m. Aufstellvorr. Geländeverhältn.**
StL-Nr. 22110570511131101
Anzeigeeinheit für Anzeigequerschnitt (AQ) aufbauen und
in Betrieb nehmen. Anzeigeeinheit programmieren. Vorhalten, Warten, Instandsetzung, Betreiben und Abbauen
werden gesondert vergütet. Vorübergehende Verkehrssicherungsmaßnahmen durchführen. Technische Anforderungen
an Anzeigeeinheit, Baugrundverhältnisse und Energieversorgung nach Unterlagen des AG.
Anzeigeeinheit bestehend aus einer Anzeigetafel ca.
1600 x 1280 mm.
Anzeigetafel mit LED-Anzeige, vollbestückt, LED-Abstand
20 mm, frei programmierbar (Klasse C2 gemäß M TI).
Mit zwei Vorwarnblinkleuchten je Anzeigetafel, Typ WL
7, synchron blinkend.
Standort im Mittelstreifen.
Aufstellhöhe über der Verkehrsfläche = 1,50 m. Aufstellhöhe gemessen von Unterkante der Anzeigetafel.
Mit Aufstellvorrichtung nach statischen und konstruktiven Erfordernissen nach Wahl des AN.
Geländeverhältnisse nach Unterlagen des AG. Erforderliche Erdarbeiten ausführen. Anfallenden Aushub seitlich
lagern. Fehlende Baustoffe liefern.
Menge: 6,000 St
Zuordnung: 105

**06.00.0008 Anzeigeeinheit für AQ vorhalten wie Vorposition**
StL-Nr. 22110571001
Anzeigeeinheit für Anzeigequerschnitt (AQ) vorhalten,
warten, instand setzen und betreiben. Vorübergehende
Verkehrssicherungsmaßnahmen durchführen.
Anzeigeeinheit wie in Vorposition beschrieben.
Menge: 576,000 Std
Zuordnung: 105

**06.00.0009 Anzeigeeinheit für AQ abbauen wie Vorposition**
StL-Nr. 22110572001
Anzeigeeinheit von Anzeigequerschnitt (AQ) außer Be-
trieb nehmen und abbauen. Vorübergehende Verkehrssicherungsmaßnahmen durchführen. Aufstellfläche entsprechend
dem ursprünglichen Zustand wiederherstellen. Erforderliche Erdarbeiten ausführen. Überschüssige Baustoffe
von der Baustelle entfernen und nach Wahl des AN verwerten.
Anzeigeeinheit wie in Vorposition beschrieben.
Menge: 6,000 St
Zuordnung: 105

**06.00.0010 Messeinheit für MQ aufbauen m. Aufstellvorr.*Geländeverhältn.**
StL-Nr. 2211057259911
Messeinheit für Messquerschnitt (MQ) aufbauen und in
Betrieb nehmen. Messeinheit programmieren. Vorhalten,
Warten, Instandsetzung, Betreiben und Abbauen werden
gesondert vergütet. Vorübergehende Verkehrssicherungsmaßnahmen durchführen. Technische Anforderungen an
Messeinheit, Baugrundverhältnisse und Energieversorgung
nach Unterlagen des AG.
Detektion 'aller Fahrstreifen einer Fahrtrichtung und
Darstellung der Geschwindigkeit der jeweiligen
Fahrstreifen in der Bedienoberfläche.'
Standort 'nach Unterlagen des AG'
Mit Aufstellvorrichtung nach Wahl des AN.
Geländeverhältnisse nach Unterlagen des AG. Erforderliche Erdarbeiten ausführen. Anfallenden Aushub seitlich
lagern. Fehlende Baustoffe liefern.
Menge: 6,000 St
Zuordnung: 105

**06.00.0011 Messeinheit für MQ vorhalten wie Vorposition**
StL-Nr. 22110573001
Messeinheit für Messquerschnitt (MQ)vorhalten, warten,
instand setzen und betreiben. Vorübergehende Verkehrssicherungsmaßnahmen durchführen.
Messeinheit wie in Vorposition beschrieben.
Menge: 576,000 Std
Zuordnung: 105

**06.00.0012 Messeinheit für MQ abbauen wie Vorposition**
StL-Nr. 22110574001
Messeinheit von Messquerschnitt (MQ) außer Betrieb nehmen und abbauen. Vorübergehende Verkehrssicherungsmaßnahmen durchführen. Aufstellfläche entsprechend dem
ursprünglichen Zustand wiederherstellen. Erforderliche
Erdarbeiten ausführen. Überschüssige Baustoffe von der
Baustelle entfernen und nach Wahl des AN verwerten.
Messeinheit wie in Vorposition beschrieben.
Menge: 6,000 St
Zuordnung: 105

**06.00.0013 CB-Funkwarnsender auf- u, abbauen**
Montage und Demontage von CB-Funkwarnsender an die
mobile Stauwarnanlage des AN gem. Baubeschreibung.
Betriebsbereites Aufstellen der Anlage und Montage an
die Aufstellvorrichtung des ersten Anzeigequerschnittes
der Stauwarnanlage.
Vorübergehende Sicherungmaßnahmen durchführen.
Nach Abschluss der Arbeiten gesamte Anlage demontieren
und abtransportieren.
Die Konfiguration des Systems erfolgt in Abstimmung mit
dem AG.
Inbetriebnahme / Test und Protokollierung im
Abnahmeprotokoll.
Vergütung:
70 % nach Inbetriebnahme der Anlage
30 % nach Abbau der Anlage
Menge: 2,000 St

**06.00.0014 CB-Funkwarns. vorh. wart. betre.**
CB-Funkwarnsender für die Bauzeit vorhalten, warten und
betreiben.
Vorübergehende Sicherungsmaßnahmen durchführen.
CB-Funkwarnsender der Vorposition
Menge: 192,000 Std

**06.00.0015 Manuelle Schaltung AQ**
StL-Nr. 221105765
Manuelle Schaltung von Anzeigequerschnitten (AQ) oder
vorprogrammierten Schaltprogrammen auf Anforderung des
AG durchführen. Schaltung von vorprogrammierten und in
der Zentraleinheit hinterlegten Text- und Symbolinhalten.
Menge: 1,000 St
Zuordnung: 105

### Abschnitt 07 KONTROLLE

#### Unterabschnitt 07.00 KONTROLLE ARBEITSSTELLENSICHERUNG

*Hinweis*
Kontrolle der Vorphase

**07.00.0001 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 13,000 d
Zuordnung: 105

*Hinweis*
Kontrolle BA1

**07.00.0002 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 29,000 d
Zuordnung: 105

*Hinweis*
Kontrolle BA2

**07.00.0003 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 30,000 d
Zuordnung: 105

*Hinweis*
Kontrolle Rückbau

**07.00.0004 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 8,000 d
Zuordnung: 105

*Hinweis*
Kontrolle Rollsplitt

**07.00.0005 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 10,000 d
Zuordnung: 105

*Hinweis*
Kontrolle Herstellung Nothaltebuchten Standstreifen

**07.00.0006 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 3,000 d
Zuordnung: 105

### Abschnitt 08 SONSTIGES

#### Unterabschnitt 08.00 Allgemein

**08.00.0001 An- und Abfahrt einer Arbeitskol.**
Für die An- und Abfahrt einer Arbeitskolonne außerhalb
der für Auf- bzw. Abbau der Verkehrsführung
vorgesehenen Zeiten.
Zum Auf- bzw. Abbau zusätzlich angeordneter
Verkehrszeichen.
Verkehrsschild, Absperrgerät oder Warneinrichtung
aufstellen und beseitigen wird über die entsprechenden
Positionen vergütet.
Menge: 10,000 St
Zuordnung: 105

**08.00.0002 Verkehrstafel aufbauen und abbauen Typ RA2, B**
StL-Nr. 221105240993099
Verkehrstafel aufbauen und abbauen. Vorhalten, Kontrolle, Wartung und Instandsetzung werden gesondert
vergütet. Aufstellvorrichtung nach statischen Erfordernissen. Vorübergehende Verkehrssicherungsmaßnahmen
durchführen. 70 v.H. des Preises werden nach Aufbau,
der Rest nach Abbau vergütet.
Verkehrstafel 'nach Unterlagen des AG'
Größe 'über 1,2 m² bis 2,5 m²'
Retroreflektierend mit Folie Klasse RA2, Aufbau B.
Aufstellvorrichtung 'nach Wahl des AN'
Aufstellhöhe über der Verkehrsfläche 'bis 2,20 m'
Menge: 4,000 St
Zuordnung: 105

**08.00.0003 Verkehrstafel vorhalten wie Vorposition**
StL-Nr. 22110524301
Verkehrstafel vorhalten, warten und instand setzen. Vo-
rübergehende Verkehrssicherungsmaßnahmen durchführen.
Die Kontrolle wird gesondert vergütet.
Verkehrstafel wie in Vorposition beschrieben.
Menge: 40,000 Std
Zuordnung: 105

**08.00.0004 Verkehrsschild aufbauen u. abbauen Ronde,Dreie.Quad.*Größe 3 Typ RA2, B**
StL-Nr. 221105203133099
Verkehrsschild aufbauen und abbauen. Vorhalten, Kontrolle, Wartung und Instandsetzung werden gesondert
vergütet. Aufstellvorrichtung nach statischen Erfordernissen. Vorübergehende Verkehrssicherungsmaßnahmen
durchführen. 70 v. H. des Preises werden nach Aufbau,
der Rest nach Abbau vergütet.
Verkehrsschild = Ronde, Dreieck, Quadrat.
Größe 3.
Retroreflektierend mit Folie Klasse RA2, Aufbau B.
Aufstellvorrichtung 'nach Wahl des AN'
Aufstellhöhe über der Verkehrsfläche 'bis 2,20 m'
Menge: 6,000 St
Zuordnung: 105

**08.00.0005 Verkehrsschild vorhalten wie Vorposition**
StL-Nr. 22110520501
Verkehrsschild vorhalten, warten und instand setzen.
Vorübergehende Verkehrssicherungsmaßnahmen durchführen.
Die Kontrolle wird gesondert vergütet.
Verkehrsschild wie in Vorposition beschrieben.
Menge: 30,000 Std
Zuordnung: 105

**08.00.0006 Absp.g.,Warneinr. aufb. u. abb. Pfeilbake eins.*Typ RA2**
StL-Nr. 221105405032000
Absperrgerät oder Warneinrichtung betriebsfertig aufbauen und abbauen. Vorhalten, Kontrolle, Wartung, In-
standsetzung und Betreiben werden gesondert vergütet.
Vorübergehende Verkehrssicherungsmaßnahmen durchführen.
70 v. H. des Preises werden nach betriebsfertigem Aufbau, der Rest nach Abbau vergütet.
Pfeilbake Größe 1000 x 250 mm einseitig.
Mit retroreflektierender Folie Klasse RA2.
Menge: 10,000 St
Zuordnung: 105

**08.00.0007 Absp.g.,Warneinr. vorhalten wie Vorposition**
StL-Nr. 22110541001
Absperrgerät oder Warneinrichtung vorhalten, warten,
instand setzen und betreiben. Vorübergehende Verkehrssicherungsmaßnahmen durchführen. Die Kontrolle wird gesondert vergütet.
Absperrgerät oder Warneinrichtung wie in Vorposition
beschrieben.
Menge: 100,000 Std
Zuordnung: 105

#### Unterabschnitt 08.01 Reinigung Straßenfläche

**08.01.0001 Straßenfläche reinigen**
Fahrbahnfläche im Bereich des vorherigen Standortes der
Schutzelemente bei Änderungen und nach Rückbau der
Verkehrsführung mit einer selbstaufnehmenden
Kehrmaschine reinigen.
Verunreinigungen und sonstiges Kehrgut in Eigentum des
AN übernehmen und von der Baustelle entfernen.
Straßenfläche = Fahrbahndecke
Erforderliche Verkehrssicherungsmaßnahmen durchführen.
Menge: 12435,000 m

**08.01.0002 Straßenfläche reinigen MÜF**
Die in den Verkehrsführungen genutzten
Mittelstreifenüberfahrten vor der Nutzung durch den
Verkehr, bei Änderungen und nach Rückbau der
Verkehrsführung mit einer selbstaufnehmenden
Kehrmaschine reinigen.
Verunreinigungen und sonstiges Kehrgut in Eigentum des
AN übernehmen und von der Baustelle entfernen.
Straßenfläche = Fahrbahndecke untersch. bit. Decken
Erforderliche Verkehrssicherungsmaßnahmen durchführen.
Abrechnung: 1 Stück je MÜF und Einsatz
Menge: 2,000 St

### Abschnitt 09 MARKIERUNG WEIß

#### Unterabschnitt 09.00 BESTANDERFASSUNG

**09.00.0001 Erfassung Altmarkierung**
Erfassung Altmarkierung
Einmessen der vorhanden Markierung: Randmarkierung,
Leitlinien und Blockmarkierung mit Abstand zur
bestehnden Schutzeinrichtung bzw. Fahrbahnrand,
einschließlich der Ermittlung der jeweiligen
Fahrstreifenbreite
vor Beginn der Fräsarbeiten.
Markierung feldbuchmäßig auf Stationen (alle 250 m)
einmessen oder Aufnahme durch Vermesser.
Einmessung auf Achse der jeweiligen Markierung. Die
Daten sind dem AG vor Beginn der Fräsarbeiten zur
Prüfung zu übergeben. Durchführung im Zuge der
eingerichteten Sperrung (vor Beginn der Fräsarbeiten).
Menge: 1,000 Psch

#### Unterabschnitt 09.01 DEMARKIERUNGSARBEITEN

**09.01.0001 Längsmarkierung entfernen durchg.Fb.begr.*Breite 0,15 m sonst. Markierung*a.Asphaltdecksch. Deckenerneuerung*Abf.d. Verw.zuf.**
StL-Nr. 22113100512211001
Längsmarkierung einschl. evtl. Sperrflächenumrandung
entfernen. Abgerechnet wird der entfernte Strich, bei
Doppelstrichen zwei Striche.
Durchgehender Strich als Fahrbahnbegrenzung.
Strichbreite = 0,15 m.
Markierungsstoffart = sonstiger spritzbarer Markierungsstoff.
Auf Asphaltdeckschicht.
Entfernen für Deckenerneuerung.
Abfall aufnehmen und nach Wahl des AN verwerten.
Menge: 3065,000 m
Zuordnung: 131

**09.01.0002 Längsmarkierung entfernen Leitlinie 1zu2*Breite 0,15 m sonst. Markierung*a.Asphaltdecksch. Deckenerneuerung*Abf.d. Verw.zuf.**
StL-Nr. 22113100532211001
Längsmarkierung einschl. evtl. Sperrflächenumrandung
entfernen. Abgerechnet wird der entfernte Strich, bei
Doppelstrichen zwei Striche.
Unterbrochener Strich; Verhältnis Strich/Lücke 1 zu 2
als Leitlinie.
Strichbreite = 0,15 m.
Markierungsstoffart = sonstiger spritzbarer Markierungsstoff.
Auf Asphaltdeckschicht.
Entfernen für Deckenerneuerung.
Abfall aufnehmen und nach Wahl des AN verwerten.
Menge: 955,000 m
Zuordnung: 131

**09.01.0003 Längsmarkierung entfernen durchg.Fstr.begr.*Breite 0,30 m sonst. Markierung*a.Asphaltdecksch. Deckenerneuerung*Abf.d. Verw.zuf.**
StL-Nr. 22113100524211001
Längsmarkierung einschl. evtl. Sperrflächenumrandung
entfernen. Abgerechnet wird der entfernte Strich, bei
Doppelstrichen zwei Striche.
Durchgehender Strich als Fahrstreifenbegrenzung.
Strichbreite = 0,30 m.
Markierungsstoffart = sonstiger spritzbarer Markierungsstoff.
Auf Asphaltdeckschicht.
Entfernen für Deckenerneuerung.
Abfall aufnehmen und nach Wahl des AN verwerten.
Menge: 2665,000 m
Zuordnung: 131

**09.01.0004 Längsmarkierung entfernen Blockmark. 1 zu 1*Breite 0,30 m sonst. Markierung*a.Asphaltdecksch. Deckenerneuerung*Abf.d. Verw.zuf.**
StL-Nr. 22113100544211001
Längsmarkierung einschl. evtl. Sperrflächenumrandung
entfernen. Abgerechnet wird der entfernte Strich, bei
Doppelstrichen zwei Striche.
Unterbrochener Strich; Verhältnis Strich/Lücke 1 zu 1
als Fahrbahnbegrenzung (Blockmarkierung).
Strichbreite = 0,30 m.
Markierungsstoffart = sonstiger spritzbarer Markierungsstoff.
Auf Asphaltdeckschicht.
Entfernen für Deckenerneuerung.
Abfall aufnehmen und nach Wahl des AN verwerten.
Menge: 100,000 m
Zuordnung: 131

**09.01.0005 Sonstige Markierung entfernen Sperrfläche*Breite 0,50 m sonst. Markierung*a.Asphaltdecksch. Deckenerneuerung*Abf.d. Verw.zuf.**
StL-Nr. 22113101025211001
Sonstige Markierung wie Quermarkierung, Schrägstrich
der Sperrfläche oder Parkmarkierung entfernen. Abgerechnet wird der entfernte Strich.
Schrägstrich der Sperrfläche.
Strichbreite = 0,50 m.
Markierungsstoffart = sonstiger spritzbarer Markierungsstoff.
Auf Asphaltdeckschicht.
Entfernen für Deckenerneuerung.
Abfall aufnehmen und nach Wahl des AN verwerten.
Menge: 30,000 m
Zuordnung: 131

#### Unterabschnitt 09.02 DAUERHAFTE MARKIERUNG

*Hinweis*
Auf Anordnung des AG

**09.02.0001 Markierungsfläche reinigen Saugkehrwagen**
StL-Nr. 22113111002
Fläche für Markierung reinigen. Kehrgut aufnehmen und
nach Wahl des AN verwerten. Abgerechnet wird die zu
markierende Fläche. Bei Pfeil, Buchstabe, Ziffer, Verkehrsschild, und Piktogramm ergibt sich die Fläche aus
dem kleinsten umschließenden Rechteck.
Reinigung mit Saugkehrwagen.
Menge: 1900,000 m2
Zuordnung: 131

*Hinweis*
Auf Anordnung des AG

**09.02.0002 Markierungsfläche trocknen**
StL-Nr. 221131105
Fläche für Markierung schonend trocknen. Abgerechnet
wird die zu markierende Fläche. Bei Pfeil, Buchstabe,
Ziffer, Verkehrsschild und Piktogramm ergibt sich die
Fläche aus dem kleinsten umschließenden Rechteck.
Menge: 1900,000 m2
Zuordnung: 131

**09.02.0003 Längsmarkierung Typ II herstellen durchg.Fb.begr.*Breite 0,15 m mit Vormarkierung*Kaltplastikmasse*P 7**
StL-Nr. 22113150512169029
Längsmarkierung Typ II einschl. evtl.
Sperrflächenumrandung als endgültige Markierung herstellen. Abgerechnet wird der markierte Strich, bei
Doppelstrichen zwei Striche.
Durchgehend als Fahrbahnbegrenzung.
Strichbreite = 0,15 m.
Strich mit Vormarkierung.
Markierungssystem aus reaktivem Stoff, nicht spritzbar
(Kaltplastikmasse).
Als System 'Agglomeratmarkierung'
Verkehrsklasse = P 7.
Markierung auf 'neuer Gussasphaltdeckschicht, teilweise
Splittmastixasphalt'
Menge: 3065,000 m
Zuordnung: 131

**09.02.0004 Längsmarkierung Typ II herstellen Leitlinie 1 zu 2*Breite 0,15 m mit Vormarkierung*Kaltplastikmasse*P 7**
StL-Nr. 22113150532169029
Längsmarkierung Typ II einschl. evtl.
Sperrflächenumrandung als endgültige Markierung herstellen. Abgerechnet wird der markierte Strich, bei
Doppelstrichen zwei Striche.
Unterbrochen; Verhältnis Strich/Lücke 1 zu 2 als Leitlinie.
Strichbreite = 0,15 m.
Strich mit Vormarkierung.
Markierungssystem aus reaktivem Stoff, nicht spritzbar
(Kaltplastikmasse).
Als System 'Agglomeratmarkierung'
Verkehrsklasse = P 7.
Markierung auf 'neuer Gussasphaltdeckschicht, teilweise
Splittmastixasphalt'
Menge: 955,000 m
Zuordnung: 131

**09.02.0005 Längsmarkierung Typ II herstellen durchg.Fstr.begr.*Breite 0,30 m mit Vormarkierung*Kaltplastikmasse*P 7**
StL-Nr. 22113150524169029
Längsmarkierung Typ II einschl. evtl.
Sperrflächenumrandung als endgültige Markierung herstellen. Abgerechnet wird der markierte Strich, bei
Doppelstrichen zwei Striche.
Durchgehend als Fahrstreifenbegrenzung.
Strichbreite = 0,30 m.
Strich mit Vormarkierung.
Markierungssystem aus reaktivem Stoff, nicht spritzbar
(Kaltplastikmasse).
Als System 'Agglomeratmarkierung'
Verkehrsklasse = P 7.
Markierung auf 'neuer Gussasphaltdeckschicht, teilweise
Splittmastixasphalt'
Menge: 2665,000 m
Zuordnung: 131

**09.02.0006 Längsmarkierung Typ II herstellen Blockmark. 1 zu 1*Breite 0,30 m mit Vormarkierung*Kaltplastikmasse*P 7**
StL-Nr. 22113150544169029
Längsmarkierung Typ II einschl. evtl.
Sperrflächenumrandung als endgültige Markierung herstellen. Abgerechnet wird der markierte Strich, bei
Doppelstrichen zwei Striche.
Unterbrochen; Verhältnis Strich/Lücke 1 zu 1 als Fahrbahnbegrenzung (Blockmarkierung).
Strichbreite = 0,30 m.
Strich mit Vormarkierung.
Markierungssystem aus reaktivem Stoff, nicht spritzbar
(Kaltplastikmasse).
Als System 'Agglomeratmarkierung'
Verkehrsklasse = P 7.
Markierung auf 'neuer Gussasphaltdeckschicht, teilweise
Splittmastixasphalt'
Menge: 100,000 m
Zuordnung: 131

**09.02.0007 Sperrflächenmarkierung Typ II herst Breite 0,50 m*mit Vormarkierung Kaltplastikmasse*mind. P 6**
StL-Nr. 22113151531600199
Sperrfläche als Schrägstrichgatter Typ II als endgültige Markierung herstellen. Abgerechnet wird der markierte Strich.
Strichbreite = 0,50 m.
Strich mit Vormarkierung.
Markierungssystem aus reaktivem Stoff, nicht spritzbar
(Kaltplastikmasse).
Verkehrsklasse mindestens P 6.
Markierung auf 'neuer Gussasphaltdeckschicht, teilweise
Splittmastixasphalt'
Menge: 30,000 m
Zuordnung: 131

#### Unterabschnitt 09.03 PARKPLATZMARKIERUNG

**09.03.0001 Längsmarkierung entfernen durchg.Fb.begr.*Breite 0,15 m sonst. Markierung*a.Asphaltdecksch. Deckenerneuerung*Abf.d. Verw.zuf.**
StL-Nr. 22113100512211001
Längsmarkierung einschl. evtl. Sperrflächenumrandung
entfernen. Abgerechnet wird der entfernte Strich, bei
Doppelstrichen zwei Striche.
Durchgehender Strich als Fahrbahnbegrenzung.
Strichbreite = 0,15 m.
Markierungsstoffart = sonstiger spritzbarer Markierungsstoff.
Auf Asphaltdeckschicht.
Entfernen für Deckenerneuerung.
Abfall aufnehmen und nach Wahl des AN verwerten.
Menge: 200,000 m
Zuordnung: 131

*Hinweis*
Auf Anordnung des AG

**09.03.0002 Markierungsfläche reinigen Saugkehrwagen**
StL-Nr. 22113111002
Fläche für Markierung reinigen. Kehrgut aufnehmen und
nach Wahl des AN verwerten. Abgerechnet wird die zu
markierende Fläche. Bei Pfeil, Buchstabe, Ziffer, Verkehrsschild, und Piktogramm ergibt sich die Fläche aus
dem kleinsten umschließenden Rechteck.
Reinigung mit Saugkehrwagen.
Menge: 30,000 m2
Zuordnung: 131

*Hinweis*
Auf Anordnung des AG

**09.03.0003 Markierungsfläche trocknen**
StL-Nr. 221131105
Fläche für Markierung schonend trocknen. Abgerechnet
wird die zu markierende Fläche. Bei Pfeil, Buchstabe,
Ziffer, Verkehrsschild und Piktogramm ergibt sich die
Fläche aus dem kleinsten umschließenden Rechteck.
Menge: 30,000 m2
Zuordnung: 131

**09.03.0004 Längsmarkierung Typ I herstellen durchg.Fstr.begr.*Breite 0,15 m mit Vormarkierung*Kaltspritzplastik mind. P 6**
StL-Nr. 22113140522140399
Längsmarkierung Typ I einschl. evtl. Sperrflächenumrandung als endgültige Markierung herstellen. Abgerechnet
wird der markierte Strich, bei Doppelstrichen zwei
Striche.
Durchgehend als Fahrstreifenbegrenzung.
Strichbreite = 0,15 m.
Strich mit Vormarkierung.
Markierungssystem aus reaktivem Stoff, spritzbar (Kaltspritzplastik).
Verkehrsklasse mindestens P 6.
Markierung auf 'Decken unterschiedlicher Art'
Menge: 200,000 m
Zuordnung: 131

#### Unterabschnitt 09.04 SONSTIGES

**09.04.0001 Prüfung fertige Leistung Neuzustand Typ II als Aggl.*Kaltplastikmasse über 1-10 km**
StL-Nr. 2211316053602
Durchführung der Prüfung der fertigen Leistung je Markierungssystem im Neuzustand durch eine anerkannte
Prüfstelle.
Markierung Typ II, als Agglomeratmarkierung.
Markierungssystem aus reaktivem Stoff, nicht spritzbar
(Kaltplastikmasse).
Längsmarkierung, zu beurteilende Länge über 1 km bis 10
km (drei Messabschnitte).
Menge: 3,000 St
Zuordnung: 131

**09.04.0002 Hilfsleist. für Kontrollprüfungen ü. 30 bis 60 Min.**
StL-Nr. 22113161002
Hilfsleistungen für Kontrollprüfungen. Vergütet werden
alle Aufwendungen für Hilfsleistungen sowie der Stillstand des Geräts, ggf. davon abhängige Geräte sowie die
Kosten des hierfür eingesetzten Personals einschließlich sämtlicher Zuschläge. Geeignete Probebehälter und
Probeträger liefern.
Dauer der Kontrollprüfungen über 30 Minuten bis 60 Mi-
nuten.
Menge: 2,000 St
Zuordnung: 131

USt %: 19,00
